# Tablette pour salle de bain, modèle Bandeja Inox Pintado 88040 "PRESTO EQUIP", en verre avec supports en acier inoxydable AISI 304 peints de couleur blanc, de 400x120 mm

- Propriété du fichier: CYPE INGENIEROS, S.A.
- Format: FIEBDC-3/2002
- Devise: EUR
- Coûts indirects: 3.00 %
- Frais généraux: 13.00 %
- Bénéfice: 6.00 %
- TVA: 20.00 %

## T Équipements techniques

### TB Équipements sanitaires

#### TBA Accessoires

**TBA060** U Tablette pour salle de bain, modèle Bandeja Inox Pintado 88040 "PRESTO EQUIP", en verre avec supports en acier inoxydable AISI 304 peints de couleur blanc, de 400x120 mm.
Fourniture et mise en place de tablette pour salle de bain, modèle Bandeja Inox Pintado 88040 "PRESTO EQUIP", en verre avec supports en acier inoxydable AISI 304 peints de couleur blanc, de 400x120 mm, fixée au support avec les fixations fournies par la fabricant. Totalement montée.
Inclut: Implantation et tracé sur le parement de l'emplacement de l'accessoire. Mise en place et fixation des accessoires de support.
Critère de métré de projet: Nombre d'unités prévues, selon documentation graphique du Projet.
Critère de mesure de l'ouvrage: On mesurera le nombre d'unités réellement mises en place selon les spécifications du Projet.

| Code | U | Désignation | Quantité | Prix | Montant |
|---|---|---|---|---|---|
| mt31abp090p | U | Tablette pour salle de bain, modèle Bandeja Inox Pintado 88040 "PRESTO EQUIP", en verre avec supports en acier inoxydable AISI 304 peints de couleur blanc, de 400x120 mm. (matériau) | 1.000 | 36.70 | 36.70 |
| op00ato010 |  | Tournevis. | 1.000 | 0.00 | 0.00 |
| op00tal010 |  | Perceuse. | 1.000 | 0.00 | 0.00 |
| mo107 | h | Ouvrier professionnel II/OP plombier. (main-d'œuvre) | 0.114 | 21.36 | 2.44 |
| % | % | Coûts directs complémentaires | 2 % | 39.14 | 0.78 |
|  |  | Coûts directs |  |  | 39.92 |
