# Miroir tournant, pour salle de bain, modèle Resort 88096 "PRESTO EQUIP", en laiton avec finition chromée

- Propriété du fichier: CYPE INGENIEROS, S.A.
- Format: FIEBDC-3/2002
- Devise: EUR
- Coûts indirects: 3.00 %
- Frais généraux: 13.00 %
- Bénéfice: 6.00 %
- TVA: 20.00 %

## T Équipements techniques

### TB Équipements sanitaires

#### TBA Accessoires

**TBA070** U Miroir tournant, pour salle de bain, modèle Resort 88096 "PRESTO EQUIP", en laiton avec finition chromée.
Fourniture et mise en place de miroir tournant, pour salle de bain, modèle Resort 88096 "PRESTO EQUIP", en laiton avec finition chromée, avec grossissement d'un côté et support mural avec bras extensible, fixé au support avec les fixations fournies par la fabricant. Totalement monté.
Inclut: Implantation et tracé sur le parement de l'emplacement de l'accessoire. Mise en place et fixation des accessoires de support.
Critère de métré de projet: Nombre d'unités prévues, selon documentation graphique du Projet.
Critère de mesure de l'ouvrage: On mesurera le nombre d'unités réellement exécutées selon les spécifications du Projet.

| Code | U | Désignation | Quantité | Prix | Montant |
|---|---|---|---|---|---|
| mt31abp110d | U | Miroir tournant, pour salle de bain, modèle Resort 88096 "PRESTO EQUIP", en laiton avec finition chromée, avec grossissement d'un côté et support mural avec bras extensible. (matériau) | 1.000 | 68.50 | 68.50 |
| mo107 | h | Ouvrier professionnel II/OP plombier. (main-d'œuvre) | 0.114 | 21.36 | 2.44 |
| % | % | Coûts directs complémentaires | 2 % | 70.94 | 1.42 |
|  |  | Coûts directs |  |  | 72.36 |
