# Corbeille hygiénique pour serviettes hygiéniques, de capacité 50 litres, de polypropylène blanc et acier inoxydable AISI 304

- Propriété du fichier: CYPE INGENIEROS, S.A.
- Format: FIEBDC-3/2002
- Devise: EUR
- Coûts indirects: 3.00 %
- Frais généraux: 13.00 %
- Bénéfice: 6.00 %
- TVA: 20.00 %

## T Équipements techniques

### TB Équipements sanitaires

#### TBA Accessoires

**TBA090** U Corbeille hygiénique pour serviettes hygiéniques, de capacité 50 litres, de polypropylène blanc et acier inoxydable AISI 304.
Fourniture de corbeille hygiénique pour serviettes hygiéniques, de capacité 50 litres, de polypropylène blanc et acier inoxydable AISI 304, de 680x340x220 mm.
Critère de métré de projet: Nombre d'unités prévues, selon documentation graphique du Projet.
Critère de mesure de l'ouvrage: On mesurera le nombre d'unités réellement mises en place selon les spécifications du Projet.

| Code | U | Désignation | Quantité | Prix | Montant |
|---|---|---|---|---|---|
| mt31abn075a | U | Corbeille hygiénique pour serviettes hygiéniques, de capacité 50 litres, de polypropylène blanc et acier inoxydable AISI 304, de 680x340x220 mm. (matériau) | 1.000 | 54.90 | 54.90 |
| mo107 | h | Ouvrier professionnel II/OP plombier. (main-d'œuvre) | 0.057 | 21.36 | 1.22 |
| % | % | Coûts directs complémentaires | 2 % | 56.12 | 1.12 |
|  |  | Coûts directs |  |  | 57.24 |
