# Lavabo en porcelaine sanitaire

- Propriété du fichier: CYPE INGENIEROS, S.A.
- Format: FIEBDC-3/2002
- Devise: EUR
- Coûts indirects: 3.00 %
- Frais généraux: 13.00 %
- Bénéfice: 6.00 %
- TVA: 20.00 %

## T Équipements techniques

### TB Équipements sanitaires

#### TBP Équipements et accessoires PMR

**TBP020** U Lavabo en porcelaine sanitaire, mural, série 800, modèle Prestosan 861 80601 "PRESTO EQUIP", de hauteur fixe, de 680x580 mm, équipé avec robinetterie modèle Prestodisc 640 "PRESTO EQUIP", installé sur équerres fixées à châssis métallique réglable, modèle Lavabo 18830 "PRESTO EQUIP".
Fourniture et installation de lavabo en porcelaine sanitaire, mural, série 800, modèle Prestosan 861 80601 "PRESTO EQUIP", de hauteur fixe, de 680x580 mm, équipé avec robinet mitigeur avec bec extractible à actionnement par levier, modèle Prestodisc 640 "PRESTO EQUIP", corps en laiton chromé et flexible de 1,25 m de longueur, installé sur équerres fixées à châssis métallique réglable, modèle Lavabo 18830 "PRESTO EQUIP", en acier peint avec du polyester, fixé sur une cloison légère (non comprise dans ce prix), de 495 mm de largeur et 1120 à 1320 mm de hauteur. Comprend vanne d'écoulement et siphon individuel, la connexion aux réseaux d'eau froide et chaude et au réseau d'évacuation existants, la fixation de l'appareil et le scellage avec de la silicone. Totalement installé, connecté, testé et mis en marche.
Inclut: Implantation et tracé sur le parement support de l'emplacement de l'appareil. Mise en place des éléments de fixation fournis par le fabricant. Nivellement, aplomb et mise en place de l'appareil. Connexion au réseau d'évacuation. Montage de la robinetterie. Connexion aux réseaux d'eau froide et chaude. Montage des accessoires et des compléments. Scellage des joints.
Critère de métré de projet: Nombre d'unités prévues, selon documentation graphique du Projet.
Critère de mesure de l'ouvrage: On mesurera le nombre d'unités réellement mises en place selon les spécifications du Projet.

| Code | U | Désignation | Quantité | Prix | Montant |
|---|---|---|---|---|---|
| mt30lpp010jd | U | Lavabo en porcelaine sanitaire, mural, série 800, modèle Prestosan 861 80601 "PRESTO EQUIP", de hauteur fixe, de 680x580 mm, équipé avec robinet mitigeur avec bec extractible à actionnement par levier, modèle Prestodisc 640 "PRESTO EQUIP", corps en laiton chromé et flexible de 1,25 m de longueur; y compris vanne d'écoulement et siphon individuel. (matériau) | 1.000 | 627.70 | 627.70 |
| mt30asp030d | U | Châssis métallique réglable, modèle Lavabo 18830 "PRESTO EQUIP", en acier peint avec du polyester, comme support de lavabo suspendu, pour fixer sur une cloison légère, de 495 mm de largeur et 1120 à 1320 mm de hauteur; y compris les ancrages, les tiges de connexion, le coude d'évacuation de 40 mm de diamètre et les enjoliveurs des tiges de connexion. (matériau) | 1.000 | 153.80 | 153.80 |
| mt37www010 | U | Produits complémentaires pour installations de plomberie. (matériau) | 1.000 | 1.40 | 1.40 |
| op00tal010 |  | Perceuse. | 1.000 | 0.00 | 0.00 |
| op00mar010 |  | Marteau. | 1.000 | 0.00 | 0.00 |
| op00ato010 |  | Tournevis. | 1.000 | 0.00 | 0.00 |
| mo008 | h | Compagnon professionnel III/CP2 plombier. (main-d'œuvre) | 1.246 | 24.91 | 31.04 |
| % | % | Coûts directs complémentaires | 2 % | 813.94 | 16.28 |
|  |  | Coûts directs |  |  | 830.22 |
