# Distributeur de sacs pour serviettes hygiénique, modèle Resort 88084 "PRESTO EQUIP", avec disposition murale, en acier inoxydable AISI 304 avec finition chromée

- Propriété du fichier: CYPE INGENIEROS, S.A.
- Format: FIEBDC-3/2002
- Devise: EUR
- Coûts indirects: 3.00 %
- Frais généraux: 13.00 %
- Bénéfice: 6.00 %
- TVA: 20.00 %

## T Équipements techniques

### TB Équipements sanitaires

#### TBT Distributeurs

**TBT060** U Distributeur de sacs pour serviettes hygiénique, modèle Resort 88084 "PRESTO EQUIP", avec disposition murale, en acier inoxydable AISI 304 avec finition chromée.
Fourniture et installation de distributeur de sacs pour serviettes hygiénique, modèle Resort 88084 "PRESTO EQUIP", avec disposition murale, en acier inoxydable AISI 304 avec finition chromée, de 135x90x25 mm. Totalement monté.
Inclut: Implantation et tracé sur le parement de l'emplacement de l'accessoire. Mise en place et fixation des accessoires de support.
Critère de métré de projet: Nombre d'unités prévues, selon documentation graphique du Projet.
Critère de mesure de l'ouvrage: On mesurera le nombre d'unités réellement mises en place selon les spécifications du Projet.

| Code | U | Désignation | Quantité | Prix | Montant |
|---|---|---|---|---|---|
| mt31abp082d | U | Distributeur de sacs pour serviettes hygiénique, modèle Resort 88084 "PRESTO EQUIP", avec disposition murale, en acier inoxydable AISI 304 avec finition chromée, de 135x90x25 mm. (matériau) | 1.000 | 40.10 | 40.10 |
| op00ato010 |  | Tournevis. | 1.000 | 0.00 | 0.00 |
| op00tal010 |  | Perceuse. | 1.000 | 0.00 | 0.00 |
| mo107 | h | Ouvrier professionnel II/OP plombier. (main-d'œuvre) | 0.171 | 21.36 | 3.65 |
| % | % | Coûts directs complémentaires | 2 % | 43.75 | 0.88 |
|  |  | Coûts directs |  |  | 44.63 |
