# Distributeur de serviettes, modèle Resort 88095 "PRESTO EQUIP", en acier inoxydable AISI 304 avec finition chromée

- Propriété du fichier: CYPE INGENIEROS, S.A.
- Format: FIEBDC-3/2002
- Devise: EUR
- Coûts indirects: 3.00 %
- Frais généraux: 13.00 %
- Bénéfice: 6.00 %
- TVA: 20.00 %

## T Équipements techniques

### TB Équipements sanitaires

#### TBT Distributeurs

**TBT070** U Distributeur de serviettes, modèle Resort 88095 "PRESTO EQUIP", en acier inoxydable AISI 304 avec finition chromée.
Fourniture et installation de distributeur de serviettes, modèle Resort 88095 "PRESTO EQUIP", en acier inoxydable AISI 304 avec finition chromée, de 250x130x70 mm. Totalement monté.
Critère de métré de projet: Nombre d'unités prévues, selon documentation graphique du Projet.
Critère de mesure de l'ouvrage: On mesurera le nombre d'unités réellement mises en place selon les spécifications du Projet.

| Code | U | Désignation | Quantité | Prix | Montant |
|---|---|---|---|---|---|
| mt31abp081d | U | Distributeur de serviettes, modèle Resort 88095 "PRESTO EQUIP", en acier inoxydable AISI 304 avec finition chromée, de 250x130x70 mm. (matériau) | 1.000 | 45.60 | 45.60 |
| op00ato010 |  | Tournevis. | 1.000 | 0.00 | 0.00 |
| op00tal010 |  | Perceuse. | 1.000 | 0.00 | 0.00 |
| mo107 | h | Ouvrier professionnel II/OP plombier. (main-d'œuvre) | 0.171 | 21.36 | 3.65 |
| % | % | Coûts directs complémentaires | 2 % | 49.25 | 0.99 |
|  |  | Coûts directs |  |  | 50.24 |
