# TBU080

- Propriété du fichier: CYPE INGENIEROS, S.A.
- Format: FIEBDC-3/2002
- Devise: EUR
- Coûts indirects: 3.00 %
- Frais généraux: 13.00 %
- Bénéfice: 6.00 %
- TVA: 20.00 %

## T Équipements techniques

### TB Équipements sanitaires

#### TBU Douches

**TBU080** U Douche oculaire d'urgence, étagère, modèle Repisa 85760 "PRESTO EQUIP", pour installation avec tuyauterie encastrée dans le parement, avec structure de tube en laiton peint avec du polyester, avec vanne de passage à actionnement par levier latéral.
Fourniture et installation de douche oculaire d'urgence, étagère, modèle Repisa 85760 "PRESTO EQUIP", pour installation avec tuyauterie encastrée dans le parement, avec structure de tube en laiton peint avec du polyester, avec vanne de passage à actionnement par levier latéral, bouchons protégeant de la poussière, connexion en laiton de 1/2" de diamètre pour l'approvisionnement, pression minimale de sortie 1,5 bar, pression maximale 5 bar, débit d'eau 26 litres/minute. Comprend la connexion au réseau d'eau froide existant et la fixation au support. Totalement installé, connecté, testé et en fonctionnement.
Inclut: Implantation et tracé sur le parement support de l'emplacement de l'appareil. Mise en place, nivellement et fixation des éléments de support. Nivellement, aplomb et mise en place de l'appareil. Connexion au réseau d'eau froide et au réseau d'évacuation.
Critère de métré de projet: Nombre d'unités prévues, selon documentation graphique du Projet.
Critère de mesure de l'ouvrage: On mesurera le nombre d'unités réellement mises en place selon les spécifications du Projet.

| Code | U | Désignation | Quantité | Prix | Montant |
|---|---|---|---|---|---|
| mt30emp030pa | U | Douche oculaire d'urgence, étagère, modèle Repisa 85760 "PRESTO EQUIP", pour installation avec tuyauterie encastrée dans le parement, avec structure de tube en laiton peint avec du polyester, avec vanne de passage à actionnement par levier latéral, bouchons protégeant de la poussière, connexion en laiton de 1/2" de diamètre pour l'approvisionnement, pression minimale de sortie 1,5 bar, pression maximale 5 bar, débit d'eau 26 litres/minute. (matériau) | 1.000 | 950.00 | 950.00 |
| mt37sve010b | U | Vanne à sphère en laiton nickelé à visser de 1/2". (matériau) | 1.000 | 4.13 | 4.13 |
| mt30www010 | U | Produits complémentaires pour l'installation d'un appareil sanitaire. (matériau) | 1.000 | 1.05 | 1.05 |
| op00ato010 |  | Tournevis. | 1.000 | 0.00 | 0.00 |
| op00tal010 |  | Perceuse. | 1.000 | 0.00 | 0.00 |
| mo107 | h | Ouvrier professionnel II/OP plombier. (main-d'œuvre) | 0.114 | 21.36 | 2.44 |
| % | % | Coûts directs complémentaires | 2 % | 957.62 | 19.15 |
|  |  | Coûts directs |  |  | 976.77 |

| Code | U | Désignation | Prix |
|---|---|---|---|
| mo008 | h | Compagnon professionnel III/CP2 plombier. (main-d'œuvre) | 24.91 |
