# Brosse à WC de paroi, pour salle de bain, modèle Resort 88086 "PRESTO EQUIP", en acier inoxydable AISI 304, finition satinée, avec support mural, avec système de fermeture par pression

- Propriété du fichier: CYPE INGENIEROS, S.A.
- Format: FIEBDC-3/2002
- Devise: EUR
- Coûts indirects: 3.00 %
- Frais généraux: 13.00 %
- Bénéfice: 6.00 %
- TVA: 20.00 %

## T Équipements techniques

### TB Équipements sanitaires

#### TBA Accessoires

**TBA020** U Brosse à WC de paroi, pour salle de bain, modèle Resort 88086 "PRESTO EQUIP", en acier inoxydable AISI 304, finition satinée, avec support mural, avec système de fermeture par pression.
Fourniture et mise en place de brosse à WC de paroi, pour salle de bain, modèle Resort 88086 "PRESTO EQUIP", en acier inoxydable AISI 304, finition satinée, avec support mural, avec système de fermeture par pression, fixé au support avec les fixations fournies par la fabricant. Totalement monté.
Inclut: Implantation et tracé sur le parement de l'emplacement de l'accessoire. Mise en place et fixation des accessoires de support.
Critère de métré de projet: Nombre d'unités prévues, selon documentation graphique du Projet.
Critère de mesure de l'ouvrage: On mesurera le nombre d'unités réellement mises en place selon les spécifications du Projet.

| Code | U | Désignation | Quantité | Prix | Montant |
|---|---|---|---|---|---|
| mt31abp010rf | U | Brosse à WC de paroi, pour salle de bain, modèle Resort 88086 "PRESTO EQUIP", en acier inoxydable AISI 304, finition satinée, avec support mural, avec système de fermeture par pression. (matériau) | 1.000 | 47.60 | 47.60 |
| op00ato010 |  | Tournevis. | 1.000 | 0.00 | 0.00 |
| op00tal010 |  | Perceuse. | 1.000 | 0.00 | 0.00 |
| mo107 | h | Ouvrier professionnel II/OP plombier. (main-d'œuvre) | 0.125 | 21.36 | 2.67 |
| % | % | Coûts directs complémentaires | 2 % | 50.27 | 1.01 |
|  |  | Coûts directs |  |  | 51.28 |
