# Crochet pour salle de bain, double, modèle Doble Inox 88048 "PRESTO EQUIP", en acier inoxydable AISI 304, finition satinée

- Propriété du fichier: CYPE INGENIEROS, S.A.
- Format: FIEBDC-3/2002
- Devise: EUR
- Coûts indirects: 3.00 %
- Frais généraux: 13.00 %
- Bénéfice: 6.00 %
- TVA: 20.00 %

## T Équipements techniques

### TB Équipements sanitaires

#### TBA Accessoires

**TBA050** U Crochet pour salle de bain, double, modèle Doble Inox 88048 "PRESTO EQUIP", en acier inoxydable AISI 304, finition satinée.
Fourniture et mise en place de crochet pour salle de bain, double, modèle Doble Inox 88048 "PRESTO EQUIP", en acier inoxydable AISI 304, finition satinée, fixé au support avec les fixations fournies par le fabricant. Totalement monté.
Inclut: Implantation et tracé sur le parement de l'emplacement de l'accessoire. Mise en place et fixation des accessoires de support.
Critère de métré de projet: Nombre d'unités prévues, selon documentation graphique du Projet.
Critère de mesure de l'ouvrage: On mesurera le nombre d'unités réellement mises en place selon les spécifications du Projet.

| Code | U | Désignation | Quantité | Prix | Montant |
|---|---|---|---|---|---|
| mt31abp070Fj | U | Crochet pour salle de bain, double, modèle Doble Inox 88048 "PRESTO EQUIP", en acier inoxydable AISI 304, finition satinée. (matériau) | 1.000 | 55.40 | 55.40 |
| op00ato010 |  | Tournevis. | 1.000 | 0.00 | 0.00 |
| op00tal010 |  | Perceuse. | 1.000 | 0.00 | 0.00 |
| mo107 | h | Ouvrier professionnel II/OP plombier. (main-d'œuvre) | 0.250 | 21.36 | 5.34 |
| % | % | Coûts directs complémentaires | 2 % | 60.74 | 1.21 |
|  |  | Coûts directs |  |  | 61.95 |
