# Lavabo mural, en acier inoxydable AISI 304, avec finition satinée, modèle Prestosan Inox Bol 88813 "PRESTO EQUIP", équipé avec robinetterie temporisée, mélangeuse, étagère, pour lavabo

- Propriété du fichier: CYPE INGENIEROS, S.A.
- Format: FIEBDC-3/2002
- Devise: EUR
- Coûts indirects: 3.00 %
- Frais généraux: 13.00 %
- Bénéfice: 6.00 %
- TVA: 20.00 %

## T Équipements techniques

### TB Équipements sanitaires

#### TBL Lavabos

**TBL120** U Lavabo mural, en acier inoxydable AISI 304, avec finition satinée, modèle Prestosan Inox Bol 88813 "PRESTO EQUIP", équipé avec robinetterie temporisée, mélangeuse, étagère, pour lavabo.
Fourniture et installation de lavabo mural, en acier inoxydable AISI 304, avec finition satinée, modèle Prestosan Inox Bol 88813 "PRESTO EQUIP", de 500x497 mm, à 1 bac de 145 mm de hauteur et 360 mm de diamètre, avec vanne d'écoulement de 1/4" et 32 mm de diamètre, avec rejet d'eau, avec un trou de 22 mm de diamètre pour la robinetterie (non comprise dans ce prix), équipé avec robinetterie temporisée, mélangeuse, étagère, pour lavabo, aérateur, avec temps de flux de 10 secondes, limiteur de débit à 6 l/min, finition chromée. Comprend la connexion aux réseaux d'eau froide et chaude et au réseau d'évacuation existants, fixation de l'appareil et scellage avec du silicone. Totalement installé, connecté, testé et en fonctionnement.
Inclut: Implantation et tracé sur le parement support de l'emplacement de l'appareil. Mise en place des éléments de fixation fournis par le fabricant. Nivellement, aplomb et mise en place de l'appareil. Connexion au réseau d'évacuation. Montage de la robinetterie. Connexion aux réseaux d'eau froide et chaude. Montage des accessoires et des compléments. Scellage des joints.
Critère de métré de projet: Nombre d'unités prévues, selon documentation graphique du Projet.
Critère de mesure de l'ouvrage: On mesurera le nombre d'unités réellement mises en place selon les spécifications du Projet.

| Code | U | Désignation | Quantité | Prix | Montant |
|---|---|---|---|---|---|
| mt30lxp010vd | U | Lavabo mural, en acier inoxydable AISI 304, avec finition satinée, modèle Prestosan Inox Bol 88813 "PRESTO EQUIP", de 500x497 mm, à 1 bac de 145 mm de hauteur et 360 mm de diamètre, avec vanne d'écoulement de 1/4" et 32 mm de diamètre, avec rejet d'eau, avec un trou de 22 mm de diamètre pour la robinetterie (non comprise dans ce prix). (matériau) | 1.000 | 298.70 | 298.70 |
| mt31gmp020baa | U | Robinetterie temporisée, mélangeuse, étagère, pour lavabo, aérateur, avec temps de flux de 10 secondes, limiteur de débit à 6 l/min, finition chromée; y compris éléments de connexion, raccords d'alimentation flexibles de 1/2" de diamètre et 350 mm de longueur, clapet de non retour et deux vannes d'isolement. (matériau) | 1.000 | 204.57 | 204.57 |
| mt37www010 | U | Produits complémentaires pour installations de plomberie. (matériau) | 1.000 | 1.40 | 1.40 |
| op00tal010 |  | Perceuse. | 1.000 | 0.00 | 0.00 |
| op00mar010 |  | Marteau. | 1.000 | 0.00 | 0.00 |
| op00ato010 |  | Tournevis. | 1.000 | 0.00 | 0.00 |
| mo008 | h | Compagnon professionnel III/CP2 plombier. (main-d'œuvre) | 1.998 | 24.91 | 49.77 |
| % | % | Coûts directs complémentaires | 2 % | 554.44 | 11.09 |
|  |  | Coûts directs |  |  | 565.53 |
