# Cuvette de WC avec réservoir intégré

- Propriété du fichier: CYPE INGENIEROS, S.A.
- Format: FIEBDC-3/2002
- Devise: EUR
- Coûts indirects: 3.00 %
- Frais généraux: 13.00 %
- Bénéfice: 6.00 %
- TVA: 20.00 %

## T Équipements techniques

### TB Équipements sanitaires

#### TBP Équipements et accessoires PMR

**TBP040** U Cuvette de WC avec réservoir intégré, en porcelaine sanitaire, pour montage suspendu, modèle Suspendido 87121 "PRESTO EQUIP", couleur blanc, avec lunette de WC extractible et anti-glissement et abattant, avec sortie pour connexion horizontale, équipé avec robinet de chasse modèle 1000 A "PRESTO EQUIP" fixé à châssis métallique réglable, modèle Regulable 18492 "PRESTO EQUIP".
Fourniture et installation de cuvette de WC avec réservoir intégré, en porcelaine sanitaire, pour montage suspendu, modèle Suspendido 87121 "PRESTO EQUIP", couleur blanc, avec lunette de WC extractible et anti-glissement et abattant, avec sortie pour connexion horizontale, équipé avec robinet de chasse modèle 1000 A "PRESTO EQUIP" fixé à châssis métallique réglable, modèle Regulable 18492 "PRESTO EQUIP", en acier peint avec du polyester, fixé sur une cloison légère (non comprise dans ce prix), de 495 mm de largeur et 1050 mm de hauteur. Comprend la connexion au réseau d'eau froide et au réseau d'évacuation existants, la fixation de l'appareil et le scellage avec de la silicone. Totalement installé, connecté, testé et en fonctionnement.
Inclut: Implantation et tracé sur le parement support de l'emplacement de l'appareil. Mise en place des éléments de fixation fournis par le fabricant. Nivellement, aplomb et mise en place de l'appareil. Connexion au réseau d'évacuation. Connexion au réseau d'eau froide. Montage des accessoires et des compléments. Scellage des joints.
Critère de métré de projet: Nombre d'unités prévues, selon documentation graphique du Projet.
Critère de mesure de l'ouvrage: On mesurera le nombre d'unités réellement mises en place selon les spécifications du Projet.

| Code | U | Désignation | Quantité | Prix | Montant |
|---|---|---|---|---|---|
| mt30ipp040d | U | Cuvette de WC avec réservoir intégré, en porcelaine sanitaire, pour montage suspendu, modèle Suspendido 87121 "PRESTO EQUIP", couleur blanc, avec lunette de WC extractible et anti-glissement et abattant, avec sortie pour connexion horizontale, équipé avec robinet de chasse modèle 1000 A "PRESTO EQUIP", avec possibilité d'utilisation comme bidet; pour fixer au sol avec 2 points d'ancrage. (matériau) | 1.000 | 393.30 | 393.30 |
| mt30asp020d | U | Châssis métallique réglable, modèle Regulable 18492 "PRESTO EQUIP", en acier peint avec du polyester, comme support de WC suspendu et robinet de chasse, pour fixer sur une cloison légère, de 495 mm de largeur et 1050 à 1300 mm de hauteur; y compris les ancrages, le coude d'évacuation de 110 mm de diamètre et les éléments de connexion. (matériau) | 1.000 | 221.60 | 221.60 |
| mt30www010 | U | Produits complémentaires pour l'installation d'un appareil sanitaire. (matériau) | 1.000 | 1.05 | 1.05 |
| op00ato010 |  | Tournevis. | 1.000 | 0.00 | 0.00 |
| op00mar010 |  | Marteau. | 1.000 | 0.00 | 0.00 |
| op00tal010 |  | Perceuse. | 1.000 | 0.00 | 0.00 |
| mo008 | h | Compagnon professionnel III/CP2 plombier. (main-d'œuvre) | 1.623 | 24.91 | 40.43 |
| % | % | Coûts directs complémentaires | 2 % | 656.38 | 13.13 |
|  |  | Coûts directs |  |  | 669.51 |
