# Urinoir avec avec évacuation visible, fonctionnement sans eau, série Prestodry, modèle Quare S "PRESTO EQUIP", de 390x300x240 mm

- Propriété du fichier: CYPE INGENIEROS, S.A.
- Format: FIEBDC-3/2002
- Devise: EUR
- Coûts indirects: 3.00 %
- Frais généraux: 13.00 %
- Bénéfice: 6.00 %
- TVA: 20.00 %

## T Équipements techniques

### TB Équipements sanitaires

#### TBW WCs et urinoirs

**TBW090** U Urinoir avec avec évacuation visible, fonctionnement sans eau, série Prestodry, modèle Quare S "PRESTO EQUIP", de 390x300x240 mm.
Fourniture et installation d'urinoir en porcelaine sanitaire, fonctionnement sans eau, série Prestodry, modèle Quare S "PRESTO EQUIP", avec évacuation visible, système de blocage des mauvaises odeurs, couleur blanc, de 390x300x240 mm. Comprend grille d'évacuation et jeu de fixation, connexion au réseau d'évacuation existant, fixation de l'appareil et scellage avec du silicone. Totalement installé, connecté, testé et en fonctionnement.
Inclut: Implantation et tracé sur le parement support de l'emplacement de l'appareil. Mise en place des éléments de fixation fournis par le fabricant. Nivellement, aplomb et mise en place de l'appareil. Connexion au réseau d'évacuation. Montage des accessoires et des compléments. Scellage des joints.
Critère de métré de projet: Nombre d'unités prévues, selon documentation graphique du Projet.
Critère de mesure de l'ouvrage: On mesurera le nombre d'unités réellement mises en place selon les spécifications du Projet.

| Code | U | Désignation | Quantité | Prix | Montant |
|---|---|---|---|---|---|
| mt30uap010nb | U | Urinoir en porcelaine sanitaire, fonctionnement sans eau, série Prestodry, modèle Quare S "PRESTO EQUIP", avec évacuation visible, système de blocage des mauvaises odeurs, couleur blanc, de 390x300x240 mm; y compris grille d'évacuation et jeu de fixation. (matériau) | 1.000 | 508.80 | 508.80 |
| mt30www010 | U | Produits complémentaires pour l'installation d'un appareil sanitaire. (matériau) | 1.000 | 1.05 | 1.05 |
| op00ato010 |  | Tournevis. | 1.000 | 0.00 | 0.00 |
| op00mar010 |  | Marteau. | 1.000 | 0.00 | 0.00 |
| op00tal010 |  | Perceuse. | 1.000 | 0.00 | 0.00 |
| mo008 | h | Compagnon professionnel III/CP2 plombier. (main-d'œuvre) | 1.623 | 24.91 | 40.43 |
| % | % | Coûts directs complémentaires | 2 % | 550.28 | 11.01 |
|  |  | Coûts directs |  |  | 561.29 |
