# Lavabo mural, en acier inoxydable

- Propriété du fichier: CYPE INGENIEROS, S.A.
- Format: FIEBDC-3/2002
- Devise: EUR
- Coûts indirects: 3.00 %
- Frais généraux: 13.00 %
- Bénéfice: 6.00 %
- TVA: 20.00 %

## T Équipements techniques

### TB Équipements sanitaires

#### TBL Lavabos

**TBL160** U Lavabo mural, en acier inoxydable.
Lavabo mural, en acier inoxydable AISI 304, avec finition satiné, modèle Prestosan Inox Bol 88813 "PRESTO EQUIP", de 500x497 mm, à 1 bac de 145 mm de hauteur et 360 mm de diamètre, avec vanne d'écoulement de 1/4" et 32 mm de diamètre, avec appui de fenêtre, avec un trou de 22 mm de diamètre pour la robinetterie (non comprise dans ce prix), équipé avec robinetterie temporisée, mélangeuse, sur plan, pour lavabo, finition chromée, mousseur, avec temps de flux de 10 secondes, limiteur de débit à 6 l/min. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp010vd | U | Lavabo mural, en acier inoxydable AISI 304, avec finition satiné, modèle Prestosan Inox Bol 88813 "PRESTO EQUIP", de 500x497 mm, à 1 bac de 145 mm de hauteur et 360 mm de diamètre, avec vanne d'écoulement de 1/4" et 32 mm de diamètre, avec appui de fenêtre, avec un trou de 22 mm de diamètre pour la robinetterie (non comprise dans ce prix). (matériau) | 1.000 | 304.70 | 304.70 |
| mt31gmp020baaa1 | U | Robinetterie temporisée, mélangeuse, sur plan, pour lavabo, finition chromée, mousseur, avec temps de flux de 10 secondes, limiteur de débit à 6 l/min; y compris éléments de connexion, flexibles d'alimentation de 1/2" de diamètre et 350 mm de longueur, clapets de non retour et deux vannes de passage. (matériau) | 1.000 | 221.45 | 221.45 |
| mt30www005 | U | Cartouche de 300 ml de silicone acide monocomposant, fongicide, pour le scellement des joints en milieux humides. (matériau) | 0.012 | 7.50 | 0.09 |
| op00tal010 |  | Perceuse. | 1.000 | 0.00 | 0.00 |
| op00mar010 |  | Marteau. | 1.000 | 0.00 | 0.00 |
| op00ato010 |  | Tournevis. | 1.000 | 0.00 | 0.00 |
| mo008 | h | Compagnon professionnel III/CP2 plombier. (main-d'œuvre) | 1.600 | 31.65 | 50.64 |
| % | % | Frais de chantier des unités d'ouvrage | 2 % | 576.88 | 11.54 |
|  |  | Coûts directs |  |  | 588.42 |
