# Porte-serviettes pour salle de bain

- Propriété du fichier: CYPE Ingenieros S.A.
- Format: FIEBDC-3/2016
- Logiciel: Générateur de prix de la construction. CYPE Ingenieros, S.A.
- Date: 30/10/2025
- Devise: EUR
- Coûts indirects: 3 %
- Frais généraux: 13 %
- Bénéfice: 6 %
- TVA: 20 %

## T Équipements techniques

### TB Équipements sanitaires

#### TBA Accessoires

**TBA070** U Porte-serviettes pour salle de bain.
Porte-serviettes à barre, modèle Simple Public 88049 "PRESTO EQUIP", en acier inoxydable AISI 304, finition satiné, de 430x90 mm. Fixation au support avec les fixations fournies par le fabricant.
Inclut: Implantation. Mise en place et fixation.
Critère pour le métré: Nombre d'unités prévues, selon documentation graphique du Projet.
Critère pour le mémoire: On mesurera le nombre d'unités réellement mises en place selon les spécifications du Projet.

| Code | U | Désignation | Quantité | Prix | Montant |
|---|---|---|---|---|---|
| mt31abp061nr | U | Porte-serviettes à barre, modèle Simple Public 88049 "PRESTO EQUIP", en acier inoxydable AISI 304, finition satiné, de 430x90 mm. (matériau) | 1 | 42.9 | 42.900 |
| mo107 | h | Ouvrier professionnel II/OP plombier. (main-d'œuvre) | 0.2 | 27.24 | 5.448 |
| % | % | Frais de chantier des unités d'ouvrage | 2 % | 48.348 | 0.967 |
|  |  | Coûts directs |  |  | 49.315 |
