# Main-courante pour personnes handicapées, en réadaptation et du troisième âge, en acier zingué

- Propriété du fichier: CYPE Ingenieros S.A.
- Format: FIEBDC-3/2016
- Logiciel: Générateur de prix de la construction. CYPE Ingenieros, S.A.
- Date: 30/10/2025
- Devise: EUR
- Coûts indirects: 3 %
- Frais généraux: 13 %
- Bénéfice: 6 %
- TVA: 20 %

## T Équipements techniques

### TB Équipements sanitaires

#### TBQ Équipements et accessoires PMR

**TBQ110** U Main-courante pour personnes handicapées, en réadaptation et du troisième âge, en acier zingué.
Main-courante pour personnes handicapées, en réadaptation et du troisième âge, Prestobar Basic "PRESTO EQUIP", constitué de 1 tube de 300 mm de longueur, 1 tube de 400 mm de longueur, pièce de raccord de section droite en T et 2 pièces d'arrêt de section courbe, en acier zingué peint avec du polyuréthane, de 32 mm de diamètre. Comprend les éléments de fixation.
Inclut: Mise en place, nivellement et fixation des éléments de support. Nettoyage de l'élément.
Critère pour le métré: Nombre d'unités prévues, selon documentation graphique du Projet.
Critère pour le mémoire: On mesurera le nombre d'unités réellement mises en place selon les spécifications du Projet.

| Code | U | Désignation | Quantité | Prix | Montant |
|---|---|---|---|---|---|
| mt31abp160hb | U | Tube droit, modèle Prestobar 94130 "PRESTO EQUIP", en acier zingué peint avec du polyuréthane, de 32 mm de diamètre et 300 mm de longueur. (matériau) | 1 | 19.7 | 19.700 |
| mt31abp160ic | U | Tube droit, modèle Prestobar 94140 "PRESTO EQUIP", en acier zingué peint avec du polyuréthane, de 32 mm de diamètre et 400 mm de longueur. (matériau) | 1 | 23.1 | 23.100 |
| mt31abp161fd | U | Pièce de raccord de section droite en T, modèle Prestobar 94101 "PRESTO EQUIP", en acier zingué peint avec du polyuréthane, de 32 mm de diamètre. (matériau) | 1 | 41.3 | 41.300 |
| mt31abp161eb | U | Pièce d'arrêt de section courbe, modèle Prestobar 94104 "PRESTO EQUIP", en acier zingué peint avec du polyuréthane, de 32 mm de diamètre. (matériau) | 2 | 45.9 | 91.800 |
| mo107 | h | Ouvrier professionnel II/OP plombier. (main-d'œuvre) | 0.226 | 27.24 | 6.156 |
| % | % | Frais de chantier des unités d'ouvrage | 2 % | 182.056 | 3.641 |
|  |  | Coûts directs |  |  | 185.697 |
